# RST_Neubau Hallenbad Regenstauf
Angebotsaufforderung (GAEB DA XML 3.2, DA83)
Projekt: 060
Währung: EUR
Erstellt mit: GXML Toolbox V3.3 R20220330, ORCA AVA 25.0.5 - Professional Edition 25.00.05, 21.04.2026

## 17 Fliesen- und Abdichtungsarbeiten

### Titel 00 Vorbemerkungen

*Hinweis: 1. Baubeschreibung*
1. Baubeschreibung

Objekt:
Neubau Schwimmhalle Realschule Regenstauf
Hauzensteiner Str. 54
Regenstauf

Auftraggeber:
Landkreis Regensburg
Altmühlstraße 3
Regensburg

1.1 Allgemeine Projektbeschreibung

Der Neubau der Schwimmhalle wird an die Sporthalle der Realschule angebaut. Nordwestlich des geplanten Neubaus befindet sich das Bestandsgebäude der Realschule und unmittelbar nördlich die Baufläche der geplanten neuen Sporthalle (derzeit in Bau). Südlich schließen neue Sportplätze an. Östlich wird das Gebiet durch bebaute Grundstücke (Einfamilienhäuser) begrenzt.

Die geplante Schwimmhalle besitzt einen rechtwinkeligen Grundriss mit Abmessungen von etwa 38m Länge und etwa 31m Breite und ist als 2-geschossiges Gebäude vorgesehen. Die Höhen im Untergeschoss (OK Rohfussboden) liegen bei 358,80 m NHN = -3,65m und 358,45mNHN = -4,00m.

Das Gebäude besteht aus zwei Teilen: der Schwimmhalle und den Nebenräumen/Umkleideräumen. Im Norden ist es mit der angrenzenden Turnhalle verbunden und die beiden Gebäude teilen sich in der Ansicht die gleiche Höhe.

Die tragenden Außenwände in Untergeschoss werden in Stahlbeton 30cm ohne äußere Abdichtung, Ausbildung als WU-Bauteil ausgeführt. Die Außenwände im EG im Umkleidebereich werden in Stahlbeton 25cm ausgeführt. Die Außenwände im EG im Schwimmhallebereich werden in Holzrahmenbauweise auf Stahlbetonaufkantungen (mindestens 30 cm über GOK) ausgeführt. Auf der Außenseite derAußenholzrahmenwände werden Mineralwerkstoffplatten 200 mm aufgebracht. Auf der Außenseite ist eine Holzfassade und PV- Anlagen vorgesehen.

Die tragenden Innenwände sind Stahlbetonwände mit unterschiedlichen Wandstärken gemäß statischem Konzept.  Die Geschossdecken werden überwiegend aus Stahlbeton ausgeführt. Die Stärke beträgt  d=25 cm. Die Beckenplatte sind als punktgestützte Flachdecke aus Stahlbeton geplant und sind 30cm stark.

Nichttragende Innenwände werden in UG in Mauerwerk und in EG als Trockenbauwände errichtet. Installationswände und Vorsatzschalen werden als Trockenbauwände mit Zementbauplatte oder GK-Beplankung ausgeführt.

Die Treppe wird als Holztreppe ausgeführt.

Die Dachkonstruktion im Hallenbereich erfolgt aus BSH-Binder, BSH-Träger und Dachscheibe aus Brettsperrholzholz. Die Dachkonstruktion der Nebenräume wird aus Stahlbeton ausgeführt.

1.2 Angaben zur Baustelle
1.2.1 Lage der Baustelle
Hauzensteiner Str. 54, im östlichen Abschnitt von Regenstauf, westlich der Pestalozzistraße.

1.2.2 Besondere Belastungen, Bedingungen
Die Lage der BE- Fläche für die Schwimmhalle ist auf dem BE-Plan dargestellt. Die Zufahrt und BE-Fläche wird auch für die Versorgung der Sporthalle verwendet.
Der Sportplatz wird teilweise während der Baumaßnahmen als BE-Fläche genutzt. Ein Fußweg ist direkt an der Turnhalle ausserhalb des Baufeldes vorhanden, die Feuerwehrzufahrt ist südlich vorhanden.

Die Zu- bzw. Abfahrt zum Baugelände erfolgt über die ostliche Pestalozzistraße.

1.2.3 Art und Lage der baulichen Anlagen
Im Norden an die bestehende Turnhalle angebaut, Funktion: Hallenbad, zweistöckig. Die Dächer sind leicht geneigt, begrünt oder mit Kies belegt; Höhe von min. 4,50 m bis max. 7,60 m.

1.2.4 Verkehrsverhältnisse, Verkehrsbeschränkungen
Öffentliche Verkehrsfläche und Nachbargrundstücke sind mit Bauzaun von der BE-Fläche getrennt. Auf der gesamten Baustelle gilt grundsätzlich die STVO.

Verkehrswege
Die Baustelle ist über öffentliche Straßen mit üblicher Tragfähigkeit (40t) zu erreichen. Zur Versorgung der Baustelle wird der Sportplatz teilweise als BE-Fläche genutzt.
Siehe dazu auch Baustelleneinrichtungsplan.

Es ist Sache des AN sich über die Befahrbarkeit der Erschließungsstraßen bis zum Baugelände in Abhängigkeit der beabsichtigten Technologie und Baulogistik zu erkundigen. Gegebenenfalls ist die Technologie hierauf abzustimmen.

1.2.5 Für den Verkehr freizuhaltende Flächen
Aufstellflächen für Container werden im südlichen Bereich  freigehalten.
Siehe Baustelleneinrichtungsplan

1.2.6 Transporteinrichtungen
Siehe Baustelleneinrichtungsplan
Es ist 1 Turmdrehkran für die Dauer der Betonbauarbeiten für das Gewerk Rohbau vorgesehen. Für die späteren Bauphasen kann ein Mobilkran vom AN mit Abstimmung der Bauleitung vor Ort gestellt werden.

1.2.7 Anschlüsse für Wasser, Energie und Abwasser
Baustrom, Bauwasser werden an zentraler Stelle zur Verfügung gestellt.

Der Hauptübergabepunkt Baustrom, Bauwasser erfolgt auf dem südlichen Bereich. Des Weiteren stehen weitere Baustromverteiler im Bereich der Baustelle zur Verfügung.

Art, Anschlusswert und Lage von Ver- und Entsorgungsleitungsanschlüssen während der Bauausführung:

Wasser:
Siehe Baustelleneinrichtungsplan

Strom:
Siehe Baustelleneinrichtungsplan
Baustrom- und Wasseranschluss  sowie der jeweilige Verbrauch wird vom AG kostenfrei zur Verfügung gestellt. Ausnahme bildet der Verbrauch für die Beheizung von Bauunterkünften, Bürocontainer und Materialcontainer der über einen vom AN beizubringenden Zähler zu erfassen und abzurechnen ist.

1.2.8 Lager und Arbeitsplätze
Siehe Baustelleneinrichtungsplan
Lager und Arbeitsplätze dürfen nur nach vorheriger Abstimmung und Genehmigung durch die Bauleitung des AG belegt und benutzt werden. Es wird eine allgemeine Baustellenbeleuchtung zur Sicherung der Verkehrswege gestellt.

Ein bauseitiger Sanitärcontainer steht zur Nutzung durch alle Unternehmen zur Verfügung. Weitere Räume stellt der AG nicht zur Verfügung.

Die Benutzung der Lagerflächen ist stets mit der Bauleitung des AGs abzustimmen.

Die eigene Arbeitsplatzbeleuchtung ist durch den AN selbst zu liefern und zu erstellen. Vor Ausführungsbeginn hat der Auftragnehmer mit dem Auftraggeber festzulegen, wo das zu verwendende Material auf der Baustelle gelagert werden kann, um gegenseitige Störungen der am Bau beteiligten Handwerker während der Bauausführung zu vermeiden.

1.2.9 Baubewachung
Die Baustelle wird videoüberwacht. Das vor Ort eingesetzte Material und Werkzeug ist durch den AN eigenverantwortlich gegen Diebstahl zu sichern. Ein Anspruch auf Schadensersatz bei Diebstahl gegenüber dem AG besteht nicht.

1.2.10 Boden-, Baugrundverhältnisse
Ein Baugrundgutachten liegt vor.

1.2.11 Grundwasser, Gewässer
Im Bereich der geplanten Schimmhalle wurden drei Kleinbohrungen ( S 3a- S5 ) nach DIN EN ISO 22475 und zwei Schwere Rammsondierung (DPH 3a + DPH 4 ) nach DIN EN ISO 22476 mit einer Erkundungstiefe von 8  m bzw. m Anschlussbereich zur gepl. Sporthalle auch 10m vorgesehen. Die Erkundungspunkte wurden etwa in den Gebäudeeckpunkten sowie annährend in der Gebäudemitte angeordnet.

Der zu erwartende Höchstgrundwasserstand  liegt bei +359,00 m ü.NN .

Zusammenfassung bestimmende Höhen
Bezugshöhe Bauwerksnull: +362,45 m ü.NN  = 0,00 m
UK Bodenplatte liegt bei 358,10 m NHN und 358,45m NHN.

1.2.12 Besondere umweltrechtliche Vorschriften
Baumschutz: Bodenabgrabungen im oberen Wurzelbereich von Bäumen sind unzulässig. Ein Baumschutz um min. 5 Bäume (1,5m von der Krone) ist geplant. Lagerungen von Materialien und Stoffen jeglicher Art innerhalb dieses Schutzzaunes sowie das Befahren dieser Flächen sind unzulässig.

1.2.13 Entsorgung, Abwasser und Abfallbeseitigung
Die Entsorgung von Abfall nach den Abschnitten 4.1.11 und 4.1.12 ATV DIN 18299 hat umgehend, spätestens täglich zum Abschluss der jeweiligen Arbeiten, zu erfolgen. Alternativ zum Abfahren ist das Entsorgen in geeignete, auf der Baustelle lagernde Abfalltransportbehälter des Auftragnehmers zulässig. Es obliegt in diesem Fall dem jeweiligen Auftragnehmer selber dafür zu sorgen, dass keine Unbefugten Abfälle in diese Behälter füllen.

Alle ausgebauten Bauteile und andere zu entfernenden Stoffe sind auf der Baustelle sortenrein nach Abfallarten zu trennen und nach den gesetzlichen Bestimmungen in einer zugelassenen Entsorgungs- bzw. Verwertungsanlage zu entsorgen.

1.2.14 Schutzvorschriften
Im Bereich der Baustelle gelten die derzeit gültigen UVV u. BG-Vorschriften!

1.2.15 Schutzmaßnahmen
Feuergefährliche Arbeiten sind vor Beginn bei SIGEKO anzuzeigen.

1.2.16 Vorhandene Anlagen und Hindernisse im Baustellenbereich

1.2.17 Vermutete Kampfmittel
Im Zuge der Erdarbeiten findet eine baubegleitende Kampfmitteluntersuchung statt.

1.2.18 Gerüste
Der AG stellt ein Fassadengerüst mit 2 Treppentürme zur Nutzung durch alle Unternehmer nach Abschluss Rohbau  zur Verfügung.

1.3 Angaben zur Ausführung
1.3.1 Bauablauf
Der Unternehmer hat während der gesamten Arbeiten einen ständigen deutschsprechenden Fachbauleiter bzw. Sicherheitsverantwortlichen für die Baustelle bereitzustellen, welcher für die technische und unfalltechnische, einwandfreie Durchführung der Arbeiten voll verantwortlich ist.

1.3.2 Besondere Erschwernisse während der Ausführung
Keine

1.3.3 Erschwernisse für Arbeiten in kontaminierten Bereichen
Keine

1.3.4 Erschwernisse bei Baustelleneinrichtung und
Entsorgungseinrichtungen
Siehe Baustelleneinrichtungsplan und zuvor genannte Einschränkungen.

1.3.5 Verkehrsregelung/Verkehrssicherung
In den Bereichen Baustellenzu- und abfahrt werden Toranlagen installiert, die von beteiligten Firmen zu bedienen sind.
Siehe Baustelleneinrichtungsplan

Eine Baustellenbesichtigung zur Angebotskalkulation wird empfohlen.

1.3.6 besondere VB lt. Vorgabe Vergabestelle
Abstimmung mit anderen Baubeteiligten
Für die Ausführung der Leistung im gesteckten Zeitrahmen ist die Zusammenarbeit und Abstimmung mit den übrigen AN zwingend notwendig. Eine parallele Ausführung der Arbeiten mit den Arbeiten anderer Gewerke ist unvermeidbar. Der AN hat sich in Hinsicht auf Ausführungstermine und Arbeitsabläufe mit den übrigen Ausbaufirmen und der Objektüberwachung abzustimmen.

Baubesprechungen
Der AN hat die Teilnahme eines kompetenten, entscheidungsbefugten, fließend deutsch sprechenden Bauleiters an regelmäßigen Baubesprechungen sicherzustellen. Ist der mit der Leitung der Baustelle betraute Bauleiter verhindert, so ist ein mit dem Bau vertrauter, entscheidungsbefugter, fließend deutsch sprechender Vertreter zu entsenden. Es ist von wöchentlichen Baubesprechungen auszugehen, ausnahmsweise können auch häufigere Besprechungstermine erforderlich sein.

Austausch der örtlichen Bauleitung des AN
Sollte die örtliche Bauleitung des AN ihren vertraglichen Pflichten gegenüber dem AG (Teilnahme an Baubesprechungen, termingerechte Bearbeitung von Anfragen, Anweisungen o. Aufträgen) nicht nachkommen, so behält sich der AG vor, den betreffenden Bauleiter mit einer dem Bauvorhaben angemessen Frist austauschen zu lassen. Bei wiederholter Abmahnung kann der AG auch
eine fristlose Ablösung des Bauleiters verlangen.

Lager- u. Aufenthaltsräume
Materiallagerungen jeglicher Art sind mit dem AG / der Bauleitung abzustimmen. Das Vorhalten der Baustelleneinrichtung, die für das Erbringen der nachfolgend beschriebenen Leistungen nötig sind, obliegt dem AN und ist eine Nebenleistung. Lagerflächen sind ebenso mit dem AG / der Bauleitung abzustimmen. Seitens des AN besteht kein Anspruch, größere Materialmengen auf dem Baugelände einzulagern. Anlieferung / Entsorgung haben möglichst just in time zu erfolgen - der AG stellt keine Räume zur Verfügung.

Das Abhalten von Pausen und sonstiger, nicht unmittelbar der Leistungserstellung dienender Aufenthalt im Bauwerk ist nur im Baustellenbereich bzw. in vom AG ausgewiesenen Flächen / Räumen zulässig. Auch die Einlagerung von Material in nicht dafür vorgesehene Räume ist nicht zulässig. Bei widerrechtlicher Materialeinlagerung des AN ist der Bauherr berechtigt, eine Räumung und Entsorgung der Materialien zu Lasten des AN vornehmen zu lassen.

Ausführungsfristen und Terminplanung
Der Planungs- und Bauablauf des Bauvorhabens wird durch den AG bzw. seine Beauftragen koordiniert und gesteuert.

Nach Auftragserteilung hat der Auftragnehmer auf Abruf des Auftraggebers innerhalb von 10 Arbeitstagen einen Terminplan für seine eigenen Leistungen aufzustellen und mit dem AG / Bauleitung abzustimmen.

Der Terminplan muss den zeitlichen Ablauf der Teilleistungen graphisch aufzeigen und soll detaillierte Angaben über den geplanten Personal-, Geräte- und Maschineneinsatz enthalten.

Der Terminplan muss soweit in Einzelvorgänge aufgegliedert sein, dass für den Auftraggeber jederzeit eine umfassende Beurteilung und Kontrolle des vorgesehenen Ablaufes möglich ist.

Baustelleneinrichtungen
beim Abbau der Baustelleneinrichtung ist zu beachten:
- der Auftraggeber ist über den beabsichtigten Abbau der  Baustelleneinrichtung oder von wesentlichen Teilen derselben zu informieren
- nicht mehr benötigte Baustelleneinrichtungen sind unverzüglich zu entfernen
- nach Abbau der Baustelleneinrichtung sind das dafür benötigte Gelände bzw. die genutzten baulichen Anlagen und Gebäude in den ursprünglichen Zustand zu versetzen, soweit technisch möglich und falls nicht anders vereinbart.

*Hinweis: 2. Leitmassen der Ausschreibung*
2. Leitmassen der Ausschreibung

Gegenstand der vorliegenden Ausschreibung sind folgende Leistungen mit nachfolgend aufgeführten Leitmassen.

Bodenfliesen 650 m2
Wandfleisen  300 m2

*Hinweis: 3. Anlagen*
3. Anlagen

Vom AG zur  Verfügung gestellte Ausführungsunterlagen:

3.1 Objektplanung
gemäß Planliste

3.2 Genehmigungen / Gestattungen:
Baugenehmigung, wird im Auftragsfall zur Verfügung gestellt

3.3 Sonstige Unterlagen/Gutachten:
keine

*Hinweis: 4. Koordination von Sicherheit und Gesundheitsschutz*
Es ist ein Sicherheitskoordinator für die Baustelle bestimmt worden. Für die Baustelle gilt eine Baustellenordnung, die vom AG zur Verfügung gestellt wird. Die geltenden Unfallverhütungsvorschriften und die staatlichen Regelungen sind einzuhalten.

Die vom AN erstellte Gefährdungsbeurteilung ist dem Sicherheitskoordinator auf Verlangen zur Verfügung zu stellen. Auf der Baustelle dürfen nur geprüfte technische Arbeitsmittel eingesetzt werden. Beim Abbruch und Umgang mit Gefahrstoffen, wie Asbest, künstlichen Mineralfasern (KMF), PCB und PAC sind die gesetzlichen Regelungen und die Betriebsanweisungen zu beachten.

Jegliche Arten von Gerüsten müssen den DIN-Normen entsprechen und dürfen nur entsprechend der Aufbauanleitung aufgestellt werden. Jegliche Arten von Gerüsten müssen mit einer Prüfbescheinigung einer befähigten Person des Gerüstherstellers nach Aufbau und Abnahme versehen werden und es ist jeweils ein Prüfprotokoll herzustellen und der Bauüberwachung des Auftragnehmers vor Gebrauchsaufnahme zu übergeben.

Vor dem Einsatz auf der Baustelle sind die Mitarbeiter des AN auf die Gefahren nachweislich zu unterweisen.

Jeder Arbeitsunfall ist der Bauleitung und dem Sicherheitskoordinator unverzüglich anzuzeigen.

### Titel 01 Vorbereitende Maßnahmen

**01.1 Eigene Baustellenenrichtung**
*** Pauschalposition
Eigene Baustelleneinrichtung des AN die zur Erfüllung der vertraglichen Leistung notwendig ist.
Der AG stellt keine Räume zur Verfügung.
Menge: 1,000 psch

**01.2 Baustelleneinrichtung, Vorhaltung und Unterhalt**
Vorhaltung und Unterhalt der Baustelleneinrichtung aus vorstehender Position.
Abrechnung nach Wochen.
Menge: 18,000 Wo

**01.3 Fahrbares Gerüst, LK 3, bis 4 m**
Fahrbares Standgerüst als Arbeits- und Schutzgerüst gemäß DIN EN 12810-1, als Systemgerüst.

Höhe oberste Arbeitslage : bis 4 m
Grundfläche Arbeitslage : 5,0 m²
Lastklasse :  3 (bis 2 kN/m²)
Menge: 1,000 St

**01.4 Fahrbares Gerüst, Gebrauchsüberl., 4 m**
Gebrauchsüberlassung des fahrbaren Standgerüsts
Höhe oberste Lage:  bis 4 m
Grundfläche : 5,0 m²
Lastklasse : 3 (bis 2 kN/m²)
Menge: 10,000 StWo

**01.5 Schutzabdeckungen Fliesen**
Abdecken der gefliesten Flächen als Schutz vor Beschädigung, mit Vlies inkl. Hartfaserplatten vollflächig auslegen inkl. anpassen an Randbereiche der Wände und Sockel.
inkl. spätere Beseitigung, inkl 8 Wochen Vorhaltung.
Menge: 300,000 m²

**01.6 Prüfung Feuchtigkeit, CM-Methode,Estrich**
Prüfung des Feuchtigkeitsgehaltes des Estrichs mit der CM-Methode, gemäß Arbeitsanweisung für CM-Messung des Bundesverbandes Estrich und Belag, inkl. genauen Protokollierens der Messstellen und Messergebnisse. Ausführung nach Angabe der Bauleitung. Die Messergebnisse sind der Bauleitung vorzulegen.
Art des Estrichs : Zementestrich
Menge: 5,000 St

**01.7 Haftzugprüfung, Estrich**
Prüfung der Oberflächengüte des Estrichs durch Haftzugprüfung mit Prüfgerät, inkl. Ergebnisprotokoll.
Ausführung nach Angabe der Bauleitung, die Protokolle sind der Bauleitung vorzulegen.
Zu erreichende Haftzugfestigkeit der Verbundabdichtung:
> 0,5 N / mm²

Insbesondere ist die Haftzugfestigkeit der Verbundabdichtung im Bereich hinter dem Rinnenstein zu prüfen.
Art des Estrichs : bis zu CT-C35-F5
Menge: 5,000 St

**01.8 Prüfen der geforderten Rutschhemmung des Bodenbelags vor Ort**
Überprüfen der geforderten Rutschhemmung des angelieferten Bodenbelags vor Ort mit einem Test auf schiefer Ebene im Beisein der Bauleitung. Die Ergebnisse (Prüfstelle, Werte, Trennfall) sind in einem Protokoll festzuhalten und der Bauleitung zu übergeben.
Menge: 2,000 St

**01.9 Musterfläche Fliesenbelag anlegen 0,5 m²**
Musterfläche für Fliesenbelag anlegen 0,5 m²
mit unterschiedlichen Farbabstufungen des Fugenmörtels

für alle Boden- und Wandbeläge
Menge: 3,000 St

**01.10 Kernbohrung, Ø bis 60mm**
Herstellen von Kernbohrungen in Stb.-Bauteilen verschiedener Bauteilstärken einschl. Schuttentsorgung nach AVV-Schlüssel. Abrechnung nach cm Bohrtiefe. , Betonstahlquerschnitt < 12 mm enthalten; > 12 mm nach ges. Position.

Kernbohrung: Ø 60 mm
Material:  Beton/Stb.
Menge: 100,000 cm

**01.11 Kernbohrung, Ø bis 100mm**
Herstellen von Kernbohrungen in Stb.-Bauteilen verschiedener Bauteilstärken einschl. Schuttentsorgung nach AVV-Schlüssel. Abrechnung nach cm Bohrtiefe., Betonstahlquerschnitt < 12 mm enthalten; > 12 mm nach ges. Position.

Kernbohrung: bis Ø 100 mm
Material:  Beton/Stb.
Abrechnung nach cm Tiefe der Bohrung
Menge: 50,000 cm

**01.12 Kernbohrung, Ø bis 280mm**
Herstellen von Kernbohrungen in Stb.-Bauteilen verschiedener Bauteilstärken einschl. Schuttentsorgung nach AVV-Schlüssel. Abrechnung nach cm Bohrtiefe, Betonstahlquerschnitt < 12 mm enthalten; > 12 mm nach ges. Position.

Kernbohrung: bis Ø 280 mm
Material:  Beton/Stb.
Abrechnung nach cm Tiefe der Bohrung
Menge: 50,000 cm

### Titel 02 Untergrundvorbereitung

**02.1 Estrichoberfläche reinigen**
Reinigen der vorhandenen Estrichoberfläche zur Vorbereitung für nachfolgende Belagsarbeiten.

Leistungsumfang:
Entfernen von losem Bauschmutz, Staub, Sand, Mörtelresten und sonstigen Verunreinigungen sowie herumliegenden Müll

Mechanisches Abkehren und Absaugen der gesamten Fläche
Entfernen haftender Verschmutzungen (wie Mörtelreste, Farb- oder Gipsspritzer) soweit ohne Beschädigung des Untergrundes möglich

Abrechnung nach tatsächlich gereinigter Fläche
Menge: 650,000 m²

**02.2 Estrichoberfläche anschleifen**
Estrichoberfläche, absandend und staubend, zur Aufnahme eines neuen Oberflächenbelages oder einer Beschichtung, anschleifen; anfallenden Staub absaugen.
Menge: 650,000 m²

**02.3 Untergrundvorbereitung Bodenflächen, Zementestrich**
Untergrundvorbereitung Bodenflächen zur Verbesserung der Haftung für die Aufnahme von Verbundabdichtungen reinigen.

Der Untergrund muss frei von Stoffen sein, die die Haftung der Abdichtung beeinträchtigen. Anfallende Stoffe absaugen und den Schutt entsorgen.

In der Vorbereitung ist eingeschlossen, die vom Systemhersteller geforderten speziellen Maßnahmen.

Grundieren von Bodenflächen mit Tiefgrund.
Menge: 650,000 m²

**02.4 Untergrundvorbereitung Wandflächen und Sockel, Beton**
Untergrundvorbereitung Wandflächen und Sockel zur Verbesserung der Haftung für die Aufnahme von Verbundabdichtungen reinigen.

Der Untergrund muss frei von Stoffen sein, die die Haftung der Abdichtung beeinträchtigen. Anfallende Stoffe absaugen und den Schutt entsorgen.

In der Vorbereitung ist eingeschlossen, die vom Systemhersteller geforderten speziellen Maßnahmen.

Grundieren von Wandflächen und Sockel mit Tiefgrund.

Untergrund: Betonwände
Menge: 60,000 m²

**02.5 Untergrundvorbereitung Wandflächen und Sockel, Trockenbau**
wie vor jedoch

Untergrund: Trockenbau
Menge: 300,000 m²

**02.6 Risse kraftschlüssig verschließen**
Kraftschlüssiges Verschließen vorhandener Risse über 0,2 mm Breite mit niedrigviskosem, lösemittelfreiem 2-Komp.- Injektionsharz auf Epoxidharzbasis.
Menge: 40,000 m

**02.7 Estrichfugen schneiden**
Nachtragliches schneiden von Bewegungsfugen in den vorhandenen Estrich.
Menge: 40,000 m

**02.8 Ausgleichsspachtelung 1-5 mm**
*** Bezugsbeschreibung
Ausgleichsspachtelung zum Ausgleich von Unebenheiten, Löchern mit flexiblem hydraulisch erhärtendem Dünbettmörtel, schwimmbadgeeignet.

Die Untergrundvorbehandlung und Haftbrücke ist in den Einheitspreis der Position miteinzukalkulieren.

Mindestgüte C2 nach DIN EN 12004 für die Aufnahme von Verbundabdichtung.

Schichtdicke: bis 1-5 mm
Menge: 200,000 m²

**02.9 Ausgleichsspachtelung 5-10 mm**
*** wie Position 02.8
Schichtdicke: bis 5-10 mm
Menge: 100,000 m²

**02.10 Ausgleichsspachtelung 10-20 mm**
*** wie Position 02.8
Schichtdicke: bis 10-20 mm
Menge: 50,000 m²

### Titel 03 Abdichtungsarbeiten

#### Bereich 03.01 Abdichtung Bodenbeläge

*Hinweis: Vorbemerkung Verbundabdichtung*
Für die Verbundabdichtung ist für die jeweiligen Belastungsklassen ein allgemeines, bauaufsichtlliches Prüfzeugnis vorzulegen. Das Abdichtungssystem muss mit dem Verlegemörtel bzw. Klebstoff für den Fliesen- oder Plattenbelag im System geprüft sein.

**03.01.1 Abdichtung Bodenflächen (W1-I, DIN 18534)**
*** Bezugsbeschreibung
Abdichtung der Bodenflächen (Wassereinwirkungsklasse W1-I gem. DIN 18534)

Bodenflächen mit AIV-F aus einkomponentiger, frühzeitig belegbarer, flexibler, sehr emissionsarmen (GEV EMICODE EC1Plus-R) mineralischer Dichtungsschlämme (CM) in mehreren Lagen zur Erreichung einer Mindesttrockenschichtdicke von >= 2 mm auftragen. Auftragsverfahren nach der Verarbeitungsanleitung des Herstellers.

Der Auftrag jeder Schicht muss fehlstellenfrei und
in gleichmäßiger Schichtdicke erfolgen.

Einbauort: Stiefelgang, WC-Foyer
Untergrund: Zementestrich als Heizestrich
Menge: 141,000 m²

**03.01.2 Abdichtung Bodenflächen (W2-I, DIN 18534)**
*** wie Position 03.01.1
Wassereinwirkungsklasse W2-I gem. DIN 18534

Einbauort: Sammelumkleide, Aufsicht, Putzraum
Menge: 94,000 m²

**03.01.3 Abdichtung Bodenflächen (W3-I, DIN 18534)**
*** wie Position 03.01.1
Wassereinwirkungsklasse W3-I gem. DIN 18534

Bereiche: Duschen, WCs, Beckenumgang, Geräteraum, Abstellraum
Menge: 460,000 m²

**03.01.4 Abdichtung Hochzug (W1-I, DIN 18534), Sockel 15cm**
*** Bezugsbeschreibung
Abdichtung Hochzug (Wassereinwirkungsklasse W1-I gem. DIN 18534)

Wandflächen, Sockelhöhe bis zu 25 cm, mit AIV-F aus einkomponentiger, frühzeitig belegbarer, flexibler, sehr emissionsarmen (GEV EMICODE EC1Plus-R) mineralischer Dichtungsschlämme (CM) in mehreren Lagen zur Erreichung einer Mindesttrockenschichtdicke von >= 2 mm auftragen. Auftragsverfahren nach der Verarbeitungsanleitung des Herstellers. Der Auftrag jeder Schicht muss fehlstellenfrei und in gleichmäßiger Schichtdicke erfolgen.

Höhe bis 15cm.

Einbauort: Stiefelgang, WC Foyer

Untergrund: Trockenbau / Beton
Menge: 61,000 m

**03.01.5 Abdichtung Hochzug (W2-I, DIN 18534), Sockel 40cm**
*** wie Position 03.01.4
Wassereinwirkungsklasse W2-I gem. DIN 18534

Sockelhöhe bis zu 40 cm (Schranksockel)
Einbauort:  Sammelumkleide, Putzraum,

Höhe 40cm

Untergrund: Trockenbau / Beton
Menge: 12,000 m

**03.01.6 Abdichtung Hochzug (W3-I, DIN 18534), Sockel 40cm**
*** wie Position 03.01.4
Wassereinwirkungsklasse W3-I gem. DIN 18534
Sockelhöhe bis zu 40 cm

Einbauort: Beckenumgang, Vorräume

Untergrund: Trockenbau / Beton
Menge: 90,000 m

**03.01.7 Abdichtung Wärmebank (W3-I, DIN 18534)**
*** wie Position 03.01.4
Wassereinwirkungsklasse W3-I gem. DIN 18534
Abdichtung Wärmebank sowie Sockel unter Glasfassade in der Schwimmhalle
Horizontale Flächen mit Breite bis zu 55 cm

Einbauort: Beckenumgang

Untergrund: Trockenbau / Beton
Menge: 60,000 m

**03.01.8 Dichtband**
Anschlussfuge in Abdichtung verstärken mit zum Abdichtungssystem passenden Dichtbändern, in den senkrechten Ecken sowie im Übergang Boden Wand in die Abdichtung einbauen und auf dem tragfähigen und saugfähigen Untergrund vollflächig und hohlraumfrei aufkleben.

Für Abdichtungssystem aus Vorpositionen

Verarbeitung gemäß Herstellervorschriften mit allen
erforderlichen Vor- und Nebenarbeiten.
Menge: 700,000 m

**03.01.9 Eindichten von Einbauteilen und Durchführungen mit Flansch, Boden, bis d= 50 mm**
*** Bezugsbeschreibung
Lose Teile entfernen. Oberfläche der Durchdringung mit grobem
Schleifpapier aufrauen und mit Aceton fettfrei reinigen.
PVC-Oberflächen mit einkomponentigem Primer auf Polyurethanbasis vorbehandeln. Edelstahl-Oberfläche mit Aceton fettfrei reinigen und mit zweikomponentigem Primer grundieren. Frische Grundierung und Primer mit feuergetrocknetem Kristallquarzsand Ø 0,06 - 0,2mm absanden und trocknen lassen.

Anschließen der Flächenabdichtung in drei Schichten mit zum Abdichtungssystem passender Dichtmanschette als Verstärkung.

Durchmesser des Einbauteils (ohne Flansch): bis d= 50 mm

Einbauort: Einbauteile in Bodenflächen
Menge: 10,000 St

**03.01.10 Eindichten von Einbauteilen und Durchführungen mit Flansch, Boden, bis d= 160 mm**
*** wie Position 03.01.9
Durchmesser des Einbauteils (ohne Flansch): 51mm bis d= 150 mm

Einbauort: Einbauteile in Bodenflächen (Bodenabläufe)
Menge: 15,000 St

**03.01.11 Eindichten von Einbauteilen und Durchführungen mit Flansch, Boden, bis d= 300 mm**
*** wie Position 03.01.9
Durchmesser des Einbauteils (ohne Flansch):161mm bis  d= 300 mm

Einbauort: Einbauteile in Bodenflächen
Menge: 10,000 St

**03.01.12 Eindichten von Bewegungsfugen im Estrich**
mit Dichtband, schlaufenartig eingebaut. Bewegungsfugen im Estrich, und Fugen wie folgt ausbilden:

Dichtband, 20 cm breit, schlaufenförmig über die Fuge legen,Füllschnur, unverrottbar, in die Fuge legen, und als Schutz ein Dichtband 20 cm breit darüberlegen und in die Abdichtung einbetten mit Epoxidharz.
Menge: 100,000 m

**03.01.13 Auskleidung Lüftungsrinne mit Epoxidharzbeschichtung, als Abdichtung und Nutzoberfläche**
Auskleiden einer vorhandenen Lüftungsrinne mit einem chemisch beständigen, wasserdichten, abriebfesten und leicht zu reinigenden Epoxidharzsystem.
Leistungsumfang einschließlich:
Reinigen und fachgerechtes Vorbereiten des Untergrundes
Entfernen lose anhaftender Bestandteile, Staub und Verschmutzungen
Untergrundprüfung auf Tragfähigkeit, Restfeuchte und Eignung für das Beschichtungssystem
Grundierung des Untergrundes abgestimmt auf das eingesetzte Epoxidharzsystem
Egalisierung von kleineren Unebenheiten im Zuge der Beschichtungsarbeiten
Mehrlagiger Auftrag eines Epoxidharzsystems auf Sohle und aufgehende Flanken der Lüftungsrinne
Ausbildung als porenarme, fugenlose, wasserundurchlässige und leicht reinigungsfähige Oberfläche
Schichtdicke so bemessen, dass eine dauerhafte Abdichtungs- und Schutzfunktion gewährleistet ist
Ausbildung aller Innenkanten, Anschlüsse und Übergänge systemgerecht
Einschließlich sämtlicher Nebenleistungen, Materialien, Lohn, Geräte, Schutzmaßnahmen sowie aller für eine vollständige Leistung erforderlichen Arbeiten
Anforderungen an das System:
fugenlos
wasserundurchlässig
gute chemische und mechanische Beständigkeit
geeignet für Reinigungszwecke
leicht zu reinigende, glatte Oberfläche
Farbton nach Wahl des Auftraggebers aus Standardfarbkarte des Herstellers
Abrechnung:
nach laufendem Meter ausgekleideter Lüftungsrinne
Menge: 73,000 m

**03.01.14 Dichtanschluss an Edelstahlbecken**
Dichtanschluss an Edelstahlbecken wie folgt:

Grundieren der Untergründe des schräg ausgesparten Estrichbereichs mit einer Grundierung auf Epoxidharzbasis.
Grundierung im frischen Zustand mit feuergetrocknetem Quarzsand 0,1-0,3 mm absanden.

Abdichten der Estrichschrägen und des Metallbauteils mit selbstklebendem Dichtband, Stöße überlappend ausführen.

Das Dichtband mit Verbundabdichtung vollständig überdecken. Mindestens zwei Schichten Abdichtung auftragen.

Stellen eines geschlossenzeiligen Randdämmstreifens in der Flucht der Bewegungsfuge.

Anschließend die Aussparung des Estrichs mit Vergussmörtel aus Epoxidharz und feuergetrocknetem Quarzsand grob und fein im Mischungsverhältnis 1 : 1 : 1 nach Raumteilen kapillardicht und schwindfrei vergießen.
Menge: 80,000 m

**03.01.15 Anbindung Verbundabdichtung an aufgehende Bauteile**
Anbindung der Verbundabdichtung an aufgehende Bauteile ohne Fliesensockel/Wandfliesen wie folgt:
Grundieren der Untergründe des schräg ausgesparten Estrichbereichs mit einer Grundierung auf Epoxidharzbasis.
Grundierung im frischen Zustand mit feuergetrocknetem Quarzsand 0,1-0,3 mm absanden.

Abdichten der Estrichschrägen mit selbstklebendem Dichtband, Stöße überlappend ausführen.
Das Dichtband mit Verbundabdichtung vollständig überdecken. Mindestens zwei Schichten Abdichtung auftragen.

Stellen eines geschlossenzeiligen Randdämmstreifens in der Flucht der Bewegungsfuge.

Anschließend die Aussparung des Estrichs mit Vergussmörtel aus Epoxidharz und feuergetrocknetem Quarzsand grob und fein im Mischungsverhältnis 1 : 1 : 1 nach Raumteilen kapillardicht und schwindfrei vergießen.
Menge: 25,000 m

**03.01.16 Andichten aufgehende Fassadenprofilen, Metallbauteilen**
Oberfläche des aufgehenden Fassadenprofils, Metallbauteils mit Aceton fettfrei reinigen und mit zweikomponentigem Primer grundieren. Frische Grundierung und Primer mit feuergetrocknetem Kristallquarzsand Ø 0,06 - 0,2mm absanden und trocknen lassen.

Anschließen der Flächenabdichtung in drei Schichten an aufgehendes Metallbauteil.

Flächenabdichtung: flexible, zementäre, hydraulisch erhärtende Dichtschlämme
Menge: 60,000 m

**03.01.17 Einbau und Eindichten Bodenrinne**
*** Bezugsbeschreibung
Aufstockelement des Bodenablaufes ausrichten und mit Vergussmörtel aus Epoxidharz und feuergetrocknetem Quarzsand grob und fein im Mischungsverhältnis 1:1:1 in Raumteilen kapillardicht und schwindfrei vergießen.

Die Oberfläche des Vergusses ist abzusanden.

Anschließen der Verbundabdichtung an den Andichtungsflansch des Aufstockelementes unter Einlage von alkalibeständigem Glasgittergewebe als Verstärkung.
Menge: 32,000 m

**03.01.18 Einbau und Eindichten Bodenablauf**
*** wie Position 03.01.17
um punktuelle Bodenabläufe
Menge: 18,000 St

**03.01.19 Einbau und Verguss Bodenhülsen Schwimmbadleine, Beh. Lifter, d=250 mm**
Einbau und Verguss Bodenhülsen Schwimmbadleine und Beh. Lifter mit Flansch

Hier wird der Einbau und Verguss der bauseits gestellten Bodenhülsen vergütet.

Einbauteilebis  d= 250 mm
Füllmaterial: Epoxidharzverguss
Menge: 9,000 St

**03.01.20 Einbau und Verguss Bodenhülsen d=60mm**
Einbau und Verguss Bodenhülsen

Hier wird der Einbau und Verguss der bauseits gestellten Bodenhülsen vergütet.

Einbauteile bis d= 60 mm
Füllmaterial: Epoxidharzverguss
Menge: 8,000 St

**03.01.21 Zulage Abdichtung Kleinflächen, Boden**
Zulage Abdichtungsarbeiten für Bodenflächen < 2,5 m2
Menge: 5,000 St

**03.01.22 Zulage Einbindung Durchdringugen, DN 125 mm**
Zulage Abdichtungsarbeiten für Einbindung der Durchdringungen für Lüftungsöffnungen rund DN 125mm in der Wärmebank, Schwimmhalle.
Menge: 107,000 St

#### Bereich 03.02 Wandflächen

**03.02.1 Abdichtung der Wandflächen (W1-I, DIN 18534), raumhoch**
*** Bezugsbeschreibung
Abdichtung der Wandflächen (Wassereinwirkungsklasse
W1-I gem. DIN 18534)

Wandflächen, raumhoch, mit AIV-F aus selbstvernetzender, reaktiv abbindender, rissüberbrückender, mineralischer 2K-Dichtungsschlämme (CM) in mehreren Lagen zur Erreichung einer Mindesttrockenschichtdicke von >= 2 mm auftragen. Die AIV-F ist geprüft nach DIN 4030 Expositionsklasse XA2 und sehr emissionsarm (GEV EMICODE EC1Plus-R).

Auftragsverfahren nach der Verarbeitungsanleitung des Herstellers. Der Auftrag jeder Schicht muss fehlstellenfrei und in gleichmäßiger Schichtdicke erfolgen.

Untergrund: Beton / Trockenbau
Einbauort: WC Foyer, Putzraum
Menge: 15,000 m²

**03.02.2 Abdichtung der Wandflächen (W2-I, DIN 18534), raumhoch**
*** wie Position 03.02.1
Abdichtung der Wandflächen (Wassereinwirkungsklasse
W2-I gem. DIN 18534)

Untergrund: Beton / Trockenbau
Einbauort: Umkleide
Menge: 285,000 m²

**03.02.3 Dichtecken**
Abdichtung verstärken mit zum Abdichtungssystem passenden Dichtecken als Formstücke, in den Innen-und Außenecken in die Abdichtung einbauen und auf dem tragfähigen und saugfähigen Untergrund vollflächig und hohlraumfrei aufkleben.

Verarbeitung gemäß Herstellervorschriften mit allen
erforderlichen Vor- und Nebenarbeiten.
Menge: 120,000 St

**03.02.4 Eindichten von Einbauteilen und Durchführungen, Wand, bis d= 25 mm mit Dichtmannschette**
*** Bezugsbeschreibung
Lose Teile entfernen. Oberfläche der Durchdringung mit grobem
Schleifpapier aufrauen und mit Aceton fettfrei reinigen.
PVC-Oberflächen mit einkomponentigem Primer auf Polyurethanbasis vorbehandeln. Edelstahl-Oberfläche mit Aceton fettfrei reinigen und mit zweikomponentigem Primer grundieren. Frische Grundierung und Primer mit feuergetrocknetem Kristallquarzsand Ø 0,06 - 0,2mm absanden und trocknen lassen.

Anschließen der Flächenabdichtung in drei Schichten an bauseitige Dichtmanschette.

Durchmesser des Einbauteils (ohne Flansch): bis d= 25 mm

Einbauort: Einbauteile/Durchführungen in Wandflächen
Menge: 168,000 St

**03.02.5 Eindichten von Einbauteilen und Durchführungen, Wand, bis d= 100 mm**
*** wie Position 03.02.4
Durchmesser des Einbauteils (ohne Flansch): bis d= 100 mm

Einbauort: Einbauteile/Durchführungen in Wandflächen
Menge: 35,000 St

**03.02.6 Eindichten von Einbauteilen und Durchführungen, Wand, bis d= 300 mm**
*** wie Position 03.02.4
Durchmesser des Einbauteils (ohne Flansch): bis d= 300 mm

Einbauort: Einbauteile/Durchführungen in Wandflächen
Menge: 5,000 St

**03.02.7 Zulage Abdichtung Kleinflächen, Wände**
Zulage Abdichtungsarbeiten für Wandflächen < 2,5 m2
Menge: 5,000 St

### Titel 04 Bodenbeläge

*Hinweis: Vorbemerkung Fliesenarbeiten*
Fliesenschnitte:
Erforderliche Fliesenschnitte sind in die Einheitspreise der jeweiligen Positionen mit einzukalkulieren, sofern diese nicht separat ausgeschrieben sind.

Referenzprodukte:
Zur Vorabbemusterung wurden Referenzprodukte verschiedener Hersteller gewählt. Die vom Bieter gewahlten Produkte müssen gleichwertig sein.

Ausführungsplanung
als Kalkulationsgrundlage und bei der Erstellung des Angebotes für alle Fliesenarbeiten dienen folgende Pläne:

A02-0101 Grundriss EG
A02-0102 Sockelplan
A02-0231 Übersichtplan Fliesenarbeiten
A41-0002 Gefälleplan

Achtung: Bei Rutschhemmklasse B wird je nach Wasserbeaufschlagung und gemischter Nutzung Barfuss- und Stiefelbereich in R10 und R11 unterteilt!
In Duschen ist hier immer der höhere Wert zu wählen. Sollten die Gefälle in den Duschen in einigen Bereich zu steil werden ist Rücksprache mit dem Architekten zu halten.
Es gilt die DGUV 207-006.

**04.1 Bodenfliesen B, 30x60cm, Foyer, graubraun**
Bodenbelag eben, im Bereich Eingang, Foyer, WC

Untergrund: Zementestrich als Heizestrich auf Trennlage mit Verbundabdichtung

"Stranggepresste keramische Platten, Präzision"
DIN EN 14411, Gruppe AIa, unglasiert (UGL) für Bodenbeläge und Wandbekleidungen im Innen- und Außenbereich (Feinsteinzeugplatten),
1. Sorte, Hergestellt innerhalb der EU

Produktkategorie: Boden-/Wandfliese,
Nennmaß = 30 x 60 cm,
Herstellmaß = 297 x 597 x 8 mm,
Rektifizierung: gerade

Farbe: graubraun

Design: granuliert und mit dezenten Glanzpunkten, strukturiert.
Oberfläche: strukturiert,

Rutschhemmung: R11/B
Belastungsgruppe: 2

Einschl. Verlegung im Drittelverband.
Im Dünnbett gemäß DIN 18157.
Verlegematerial: Dünnbettmörtel, hydraulisch erhärtend, C2 S1 DIN EN 12004
Fugenmaterial: mineralischer Fugenmörtel nach DIN EN 13888
Fugenbreite: 3 mm

Erzeugnis : Agrob Buchtal - Serie Emotion gry-brown oder gleichwertig
Menge: 55,000 m²

**04.2 Bodenfliesen B, 30x60cm, Umkleide, sandweiss**
Bodenbelag eben, im Bereich Eingang, Foyer, WC

Untergrund: Zementestrich als Heizestrich auf Trennlage mit Verbundabdichtung

"Stranggepresste keramische Platten, Präzision"
DIN EN 14411, Gruppe AIa, unglasiert (UGL) für Bodenbeläge und Wandbekleidungen im Innen- und Außenbereich (Feinsteinzeugplatten),
1. Sorte, Hergestellt innerhalb der EU

Produktkategorie: Boden-/Wandfliese,
Nennmaß = 30 x 60 cm,
Herstellmaß = 297 x 597 x 8 mm,
Rektifizierung: gerade

Farbe: sandweiss

Design: granuliert und mit dezenten Glanzpunkten, strukturiert.
Oberfläche: strukturiert,

Rutschhemmung: R11/B
Belastungsgruppe: 2

Einschl. Verlegung im Drittelverband.
Im Dünnbett gemäß DIN 18157.
Verlegematerial: Dünnbettmörtel, hydraulisch erhärtend, C2 S1 DIN EN 12004
Fugenmaterial: mineralischer Fugenmörtel nach DIN EN 13888
Fugenbreite: 3 mm

Erzeugnis : Agrob Buchtal - Serie Areo Pro sandweiss oder gleichwertig
Menge: 170,000 m²

**04.3 Bodenfliesen B, 5x5cm, pearl, Duschen, WCs, Beckenumgang**
Bodenbelag im Gefälle, mit Mosaikfliesen im Bereich Duschen, WCs und Beckenumgang

Untergrund: Heizestrich auf Trennlage mit Verbundabdichtung im Gefälle

"Trockengepresste keramische Fliesen"
DIN EN 14411, Gruppe BIa, unglasiert (UGL) für Bodenbeläge und Wandbekleidungen im Innen- und Außenbereich (Feinsteinzeugfliesen),
1. Sorte, Hergestellt innerhalb der EU

Produktkategorie: Mosaik,
Nennmaß = 5 x 5 cm,
Herstellmaß = 47 x 47 x 6,5 mm,
Rückseitig thermoplastisch verklebt auf Glasfasernetz
(Bogen = 297 x 297 mm)

Farbe:  pearl

Design: Richtungslose, homogene, körnige Kalksteinoptik, eben.

Oberflächenbeschreibung:
Die Oberfläche ist fein reliefiert und mikrostrukturiert, mit gleichmäßig verteilter, griffiger Textur zur Erhöhung der Trittsicherheit bei gleichzeitiger guter Reinigungsfähigkeit.

Durch die Kombination aus:
kleinem Format (5×5 cm hoher Fugenanteil) und mikrorauer, nicht scharfkantiger Oberflächenstruktur wird eine sichere Begehbarkeit auch bei Wasser-, Seifen- und Shampooeintrag gewährleistet, ohne die Barfußfreundlichkeit zu beeinträchtigen.

Rutschhemmung: R10/B
Belastungsgruppe: 1
Einschl. Fugenschnitt-Verlegung im Dünnbett gemäß DIN 18157.
Verlegematerial: Dünnbettmörtel, hydraulisch erhärtend, C2 S1 DIN EN 12004, Floating/Buttering
Fugenmaterial: mineralischer Fugenmörtel nach DIN EN 13888
Fugenbreite: 3 mm

Erzeugnis: Agrob Buchtal - Ascona Pearl oder gleichwertig
Menge: 427,000 m²

**04.4 Sockelfliese h=25 cm, graubraun**
*** Bezugsbeschreibung
Verlegung der Fliese auf Wänden zur Ausbildung eines Sockels auf Trockenbauwände

Höhe Sockel: 25 cm
Farbe: sandbeige

Untergrund: Trockenbau, Betonsockel

Einbauort: Foyer,
Material passend zu Pos. 04.01
Menge: 61,000 m

**04.5 Sockelfliese h=40 cm, Sandweiss**
*** wie Position 04.4
Höhe Sockel: 40 cm

Einbauort: Umkleide
Material passend zu Pos. 04.02
Menge: 12,000 m

**04.6 Sockelfliese h=40 cm, pearl**
*** wie Position 04.4
Höhe Sockel: 40 cm

Einbauort: Umkleide
Material passend zu Pos. 04.03
Menge: 90,000 m

**04.7 Anarbeiten Bodenfliesen 30x60 an Bodenabläufe**
Anarbeiten Bodenfliese (Format 30 x 60 cm) an punktförmige Bodenabläufe
Größe Bodenablauf: 150/150 mm

Einbauort: Umkleide

siehe Ausführungsplanung: A10-EX01, A08-0024
Menge: 14,000 St

**04.8 Anarbeiten Bodenfliesen 5x5 an Bodenabläufe**
Anarbeiten Bodenfliese (Format 5 x 5 cm) an punktförmige Bodenabläufe
Größe Bodenablauf: bis 150/150 mm

Einbauort: WCs, Geräteräume, Aufsicht, Erste Hilfe, Putzraum

siehe Ausführungsplanung: A10-EX01, A08-0023
Menge: 18,000 St

**04.9 Anarbeiten an Bodenrinne**
Anarbeiten Bodenfliese (Format 5 x 5 cm) an linienförmige Entwässerung
Größe Bodenrinne: 150 x 750/1200/2700/3200 mm

Einbauort: Duschen

siehe Ausführungsplanung: A10-EX01, A08-0023
Menge: 32,000 m

**04.10 Anarbeiten an Einbauteile rund, bis d=260mm**
Anarbeiten Bodenfliesen (Format 5 x 5 cm) an Einbauteile (rund), wie Rohrdurchführungen.

Einbauteile bis d = 260mm
Menge: 15,000 St

**04.11 Zulage Verfugung, Epoxidharz**
Zulage für das Verfugen der Wand-, und Bodenfliesen mit Reaktionsharzfugenmörtel RG gemäß DIN EN 13888.

Fugenbreite : 3 - 5 mm

Einbauort: Duschen und Sanitär, Beckenumgang

Sopro FugenEpoxi fertig gemischt oder glw.
Menge: 385,000 m²

**04.12 Zulage Verfugung, hoch beanspruchten Bereiche**
Zulage für das Verfugen der Wand-, und Bodenfliesen mit hydraulisch erhärtendem, flexiblem Fließbettmörtel C2 E S1 gemäß DIN EN 12004.

Verfugen der Fliesenflächen mit hochfestem, hydraulisch schnell erhärtendem, einkomponentigem Fugenmörtel auf Feinstzementbasis.

Fugenmörtel mit hoher Abriebfestigkeit CG2 WA gemäß DIN EN 13888, beständig bei Dampfstrahlreinigung.

Fugenbreite : 3 - 5 mm

Einbauort: Beckenumgang

Leitprodukt Material:
Sopro TitecFuge® plus TF+ oder gleichwertig.
Menge: 100,000 m²

**04.13 Zulage Höhenversatz Fliesen unter Sauberlaufmatte**
Verlegung der Fliesen in der Vertiefung des Estrichs für die Sauberlaufzone, Höhenversatz 25mm
Menge: 7,000 m

**04.14 Reinigung Bodenfliesen**
Erstreinigung der vorbeschriebenen Bodenfliesenflächen und Entfernung von ggf. vorhandenem Zementschleier mit einem geeigneten Zementschleierentferner. Für die Ausführung und Abrechnung dieser Position ist eine gemeinsame Begutachtung/ Aufmaß der jeweiligen Flächen mit der Bauleitung Voraussetzung.
Reinigung erfolgt kurz vor Inbetriebnahme
Menge: 650,000 m²

### Titel 05 Wandfliesen und Bekleidung

**05.1 Wandbekleidung Duschen, raumhoch, 10cm x 20cm cm, mint**
*** Bezugsbeschreibung
Wandbekleidung aus keramischen Fliesen für Innenräume liefern und im Dünnbettverfahren mit einem hydraulisch erhärtenden, flexiblen Dünnbettmörtel verlegen, mineralisch verfugen.

Material : BI b GL, Trockengepresste keramische Fliesen, DIN EN 14411, Gruppe BIb, glasiert (GL) für  Wandbekleidungen im Innenbereich (Steinzeugfliesen)

Farbe :  Mint
Glasur :  glasiert
Oberflächenstruktur :  lebendig
Oberflächenglanz :  seidenmatt
Oberflächenbeschreibung:
Die Oberfläche ist glasierte Keramik mit dichter, geschlossener Deckschicht, die wasserabweisend und pflegeleicht ist, eine gleichmäßige, hygienische Oberfläche bildet je nach Ausführung glänzend oder seidenmatt erscheint eine feine Tiefenwirkung durch die Glasur aufweist.

Die Glasur sorgt für:
hohe Reinigungsfähigkeit
Beständigkeit gegenüber haushaltsüblichen Reinigungsmitteln
optisch hochwertige, lebendige Wandflächen

Format ǀ Nennmaß :  10 x 20 cm
Herstellmaß :  97 x 197 x 8 mm
Materialstärke :  8 mm
Fugenbreite :  3 mm
Fugenfarbe :  hellgrau

Untergrund: Trockenbauplatte, Putz

Einbauort: Duschen

Leitfabrikat : Agrob Buchtal, Smolta mint oder glw.
Menge: 22,000 m²

**05.2 Wandbekleidung Duschen, raumhoch, 15x15 cm, weiss**
*** wie Position 05.1
Farbe :  weiss
Fugenfarbe :  hellgrau
Grösse:  150 x 150 mm

Oberflächenbeschreibung:
Die Oberfläche ist matt und fein strukturiert mit homogener, zurückhaltender Optik ("neutraler Charakter").
Sie weist eine leicht mikrorauhe, gleichmäßige Struktur auf eine angenehme Haptik, eine gute Reinigungsfähigkeit trotz strukturierter Oberfläche auf und eignet sich damit besonders für öffentliche Bereiche für Nassräume

Einbauort: Duschen

Leitfabrikat : Agrob Buchtal, Plural, weissl oder glw.
Menge: 70,000 m²

**05.3 Wandbekleidung Duschen, h=2,26 m, 5x5 cm, steingrau**
Wandbekleidung aus keramischen Fliesen für Innenräume liefern und im Dünnbettverfahren mit einem hydraulisch erhärtenden, flexiblen Dünnbettmörtel verlegen, mineralisch verfugen.

Material : BI a UGL, Trockengepresste keramische Fliesen, DIN EN 14411, Gruppe BIa, unglasiert (UGL) für  Wandbekleidungen im Innenbereich (Steinzeugfliesen)

Farbe :  Steingrau
Optik :  Industrial, Stein
Glasur :  unglasiert
Oberflächenstruktur : eben
Oberflächenglanz :  matt

Format ǀ Nennmaß : 5 x 5 cm
Herstellmaß :  47 x 47 x 6,5 mm
Materialstärke :  6,5 mm
Fugenbreite :  3 mm
Fugenfarbe :  steingrau

Einbauort: Duschen

Leitfabrikat : Agrob Buchtal, Plural, steingrau oder glw.
Menge: 125,000 m²

**05.4 Wandbekleidung Schwimhalle,bis 2,25m, 30cm x 60cm, pearl**
Wandbekleidung aus keramischen Fliesen für Innenräume liefern und im Dünnbettverfahren mit einem hydraulisch erhärtenden, flexiblen Dünnbettmörtel verlegen, mineralisch verfugen.

Material : BI b GL, Trockengepresste keramische Fliesen, DIN EN 14411, Gruppe BIb, glasiert (GL) für  Wandbekleidungen im Innenbereich (Steinzeugfliesen)

Farbe :  Pearl
Glasur :  mat
Oberflächenstruktur :  lebendig

Oberflächenbeschreibung:
Die Oberfläche ist fein reliefiert und mikrostrukturiert, mit gleichmäßig verteilter, griffiger Textur zur Erhöhung der Trittsicherheit bei gleichzeitiger guter Reinigungsfähigkeit.

Format ǀ Nennmaß :  30 x 60 cm
Herstellmaß :  297 x 5977 x 8 mm
Materialstärke :  8 mm
Fugenbreite :  3 mm
Fugenfarbe :  hellgrau

Untergrund: Trockenbauplatte, Putz

Einbauort: Schwimmhalle

Leitfabrikat : Agrob Buchtal, Ascona pearl oder glw.
Menge: 90,000 m²

**05.5 Mosaikfliesen Wärmebänke, 5x5 cm, pearl**
wie Vorposition, jedoch:
Verlegung der Fliese auf Wärmebänke sowie  unter Metallfassade.

Breite Bank bis 55 cm

Werksmass: 47 x 47 x 6,5 mm
Nennmass: 5  x 5 cm

Untergrund: Zementplatte, Estrich

Einbauort: Schwimmhalle

Leitfabrikat : Agrob Buchtal, Ascona peral oder glw.
Menge: 35,000 m²

**05.6 Fliesenbelag Wandnischen, Versorgungseinheit**
Verlegen des zuvor beschrieben Wandfliesen 5 x 5 cm in bauseits hergestellten Wandnischen.

Abmessungen der Wandnischen (B/H/T): 30/45/65/75 x 30 x 15,5 cm
Menge: 5,000 St

**05.7 Fliesenspiegel 5x5 cm, um Wandnischen - Versorgungseinheit**
Fliesenspiegel aus den zuvor beschriebenen Wandfliesen 5 x 5 cm, um bauseits hergestellte Wandnischen.
auf verlegefertigen Untergrund im Dünnbett, mit hydraulisch erhärtendem Dünnbettmörtel.

Format : 5/5 cm
Breite zw. 73 - 1,08m,
Höhe 1,25m (von +0,25 m bis +1,50 m)
Menge: 2,000 St

**05.8 Anarbeiten Wandfliesen an Einbauteilen rund, bis d=20mm**
Anarbeiten Wandfliese an Einbauteile (rund), wie Rohrdurchführungen.

Einbauteile bis d = 20mm

siehe Plan : vom A06-EX01 bis A06-EX10
Menge: 168,000 St

**05.9 Anarbeiten Wandfliesen an Einbauteilen rund, bis d=100mm**
Anarbeiten Wandfliese an Einbauteile (rund), wie Rohrdurchführungen.

Einbauteile bis d = 100mm

siehe Plan : vom A06-EX01 bis A06-EX10
Menge: 35,000 St

**05.10 Anarbeiten Wandfliesen an Einbauteilen rund, bis d=300mm**
Anarbeiten Wandfliese an Einbauteile (rund), wie Rohrdurchführungen.

Einbauteile bis d = 300mm

siehe Plan : vom A06-EX01 bis A06-EX10
Menge: 5,000 St

**05.11 Anarbeiten Wandfliesen, an Einbauteile eckig, Kantenlänge L=300mm**
Anarbeiten Wandfliese an Einbauteile (eckig), wie Reinigungskasten, sonstiges.

Einbauteile mit Kantenlänge L = 300 mm
Menge: 5,000 St

**05.12 Zulage Mehraufwand Türlaibungen inkl. Sturz**
Zulage zur Position Wandbekleidung für den Mehraufwand bei der Verlegung an den Türlaibungen und Stürz

Höhe: 2260 mm
Abrechnung: einmal pro Tür
Menge: 18,000 St

**05.13 Verlegen der Fliesen in Laibungen / Ablagen**
Verlegen der Fliesen in Laibungen, als Zulage zu allen vor beschriebenen Wandfliesen.
Leibungstiefen, Sims und Ablagebreiten bis 25 cm.
Höhenausgleichsschicht auf Ablagen und Simse ist im EP
enthalten.
Menge: 30,000 m

**05.14 nachträgliche Anarbeiten an Türleibungen**
zeitlich versetztes Anarbeiten an Türleibungen als Zulage zu Normalposition Wand- u. Bodenflächen durch verspätete Lieferung der Türzargen nach Anweisung ö.BL
Menge: 4,000 St

**05.15 Zulage Verlegung Kleinflächen, Wandfliesen**
Zulage für die Verlegung der Wandfliesen für Flächen <2,5m2
Menge: 5,000 St

**05.16 Reinigung Wandfliesen**
Erstreinigung der vorbeschriebenen Wandfliesenflächen und Entfernung von ggf. vorhandenem Zementschleier mit einem geeigneten Zementschleierentferner. Für die Ausführung und Abrechnung dieser Position ist eine gemeinsame Begutachtung/ Aufmaß der jeweiligen Flächen mit der Bauleitung Voraussetzung.

Reinigung kurz vor Inbetriebnahme
Menge: 350,000 m²

**05.17 Zulage Anarbeiten an Lüftungsschlitz**
Zulage für das Anarbeiten an Lüftungsschlitze bei der Fassade
Menge: 60,000 m

**05.18 Zulage Verfugung, Epoxidharz**
Zulage für das Verfugen der Wand-, und Bodenfliesen mit Reaktionsharzfugenmörtel RG gemäß DIN EN 13888.

Fugenbreite : 3 - 5 mm

Einbauort: Duschen und Sanitär, Beckenumgang

Sopro FugenEpoxi fertig gemischt oder glw.
Menge: 150,000 m²

### Titel 06 Profile, Fugen, Einbauten

*Hinweis: Sauberlaufmatte*

**06.1 Sauberlaufmatte m.Rahmen, Alu-Kante**
Eingangsmatte mit Rahmen, bestehend aus verwindungssteifen Trägerprofilen mit Textilfaserstreifen und Metall-Kratzkanten zwischen den Profilen Liefern und Einbauen.

Rahmen in bauseits vorhandene Estrichvertiefung setzten und befestigen und vergießen.

Einbau Matte erst nach Fertigstellung Fliesenarbeiten, bzw vor Fertigstellung Bauvorhaben.

Setzten einer provisorischen Holzplatte 3cm bis OK Rohboden, inkl entfernen und entsorgen nach Fertigstellung.
Tiefe : 22 mm
Größe :  270/400 cm
Ort  : Eingang Ost EG

Träger- und Kantenmaterial: Aluminium natur eloxiert
Obermaterial: Ripseinlage
Farbe  : sand
Menge: 1,000 St

*Hinweis: PROFILE*

**06.2 Abschluss- oder Eckprofil für Wandbeläge, 6,5mm**
Abschluss- oder Eckprofil für Wandbeläge mit Trapezförmig gelochtem Befestigungsschenkel und einem Abschlussschenkel mit verbreiteter Profilkopfausbildung liefern und im Zuge der Fliesenverlegung fachgerecht unter Beachtung der Herstellerangaben verlegen.

Wandhöhe:  2,75m

Fliesendicke: 6,5mm
Fliesenfarbe:  bunt
Profilhöhe:  bis 8mm
Menge: 80,000 m

**06.3 Abschluss- oder Eckprofil für Wandbeläge, 9mm**
Abschluss- oder Eckprofil für Wandbeläge mit Trapezförmig gelochtem Befestigungsschenkel und einem Abschlussschenkel mit verbreiteter Profilkopfausbildung liefern und im Zuge der Fliesenverlegung fachgerecht unter Beachtung der Herstellerangaben verlegen.

Wandhöhe:  bis 5 m

Fliesendicke: 9 mm
Fliesenfarbe:  steingrau hell
Profilhöhe:  bis 11mm
Menge: 60,000 m

**06.4 Eckprofil gerundet r = 25mm für Sockelfliese, V4A, H = 150 mm**
*** Bezugsbeschreibung
Eckprofil gerundet r = 25mm, 90°
ausgemörtelt, senkrecht angeordnet

Eckprofil für Wandbeläge mit Trapezförmig gelochtem Befestigungsschenkel und einem Abschlussschenkel mit verbreiteter Profilkopfausbildung liefern und im Zuge der Fliesenverlegung fachgerecht unter Beachtung der Herstellerangaben verlegen.
Die Befestigungsschenkel werden vollflächig mit frischem Fliesenkleber überspachtelt.
Fuge von 2 mm zwischen Fliese/Betonwand und Profil muss freigelassen werden, die später mit Silikonfuge ausgefüllt ist.

Material: Edelstahl V4A 8mm tief
Länge: bis 150 mm
Menge: 4,000 St

**06.5 Eckprofil gerundet für Sockelfliese, V4A, H = 400 mm**
*** wie Position 06.4
Länge: bis 400 mm
Menge: 15,000 St

**06.6 Belagsabschlussprofil h= 15 mm**
Belagsabschlussprofil aus Edelstahl 1.4404 (V4A)
mit trapezförmig gelochtem Befestigungsschenkel und einem Abschlussschenkel mit doppelt gefalzter Kopfausbildung aus Edelstahl-Bandmaterial liefern und unter Berücksichtigung der Anwendungs- und Verarbeitungshinweise des Herstellers fachgerecht einbauen.

Profilhöhe: bis 15 mm
Menge: 20,000 m

**06.7 Belagsabschlussprofil h= 8,5 mm**
Belagsabschlussprofil aus Edelstahl 1.4404 (V4A)
wie vor, jedoch

Profilhöhe: bis 8,5 mm
Menge: 10,000 m

**06.8 Bewegungsfugenprofil 15mm, Boden**
Bewegungsfugenprofil mit seitlichen, trapezförmig gelochten Befestigungswinkeln aus Hart-PVC-Regenerat und min.10 mm breiter flexibler Bewegungszone aus Weich-CPE liefern und im Zuge der Fliesenverlegung fachgerecht unter Beachtung der Herstellerangaben einbauen.

Profilhöhe (gemäß der Fliesendicke): bis 10,5 mm
Farbe: mittelgrau
Menge: 30,000 m

*Hinweis: FUGEN*

**06.9 Anschlussfugen elastischen Dichtstoff, Wand, Boden, aufgehende Bauteile**
Verfugung mit elastischer Dichtstoff, ZGV 20%, DIn EN ISO 11600 XS/S 20HM, geeignet für Anwendung nach IVD MB

Elastischer Dichtstoff: grau
Menge: 1200,000 m

**06.10 Verfugung mit elastischen Dichtstoff, Türzarge**
Verfugung mit elastischer Dichtstoff, ZGV 20%, DIn EN ISO 11600 XS/S 20HM, geeignet für Anwendung nach IVD MB Nr. 14, 17

Elastischer Dichtstoff:
Angebotenes Fabrikat: 'Otto Chemie S140'
oder glw.
Abrechnungseinheit 1x pro Türzarge
Menge: 12,000 St

**06.11 Verfugung, PU**
Herstellen einer Anschlussfuge, Dichtungsfase, u. ä. mit PU-Dichtstoff gem. Herstellerangaben.

Die Fuge ist vor Verfüllung zu reinigen, auf ausreichende Flankenhaftung ist zu achten; Farbton weiß

Ausführung nur nach besonderer Anordnung durch die Objektüberwachung des Bauherren.
Menge: 50,000 m

**06.12 Fugenverschluss, WC, Waschtisch, Silikon**
Fugenverschluss in Innenräumen, von Sanitäreinbauteilen (24x WCs, 8x Urinale, 20x Waschbecken), einschl. Vorreinigung und Hinterfüllung der Fugen Verfüllschaum
Fugenbreite : 6 - 8 mm i.M.
Farbe : weiß, bzw nach Absprache mit AG
Fugendichtmasse : Silikon, 1-komponentig, neutral vernetzend, pilzhemmend
Menge: 30,000 St

**06.13 Fugenverschluss mit Silikon**
Fugenverschluss in Innenräumen, an allen horizontalen und vertikalen Wand- und Bodenanschlüssen, 8-12 mm
Menge: 200,000 m

**06.14 Silikon um Bodenhülsen**
Silikon 5mm breit
Anschluss Bodenhülsen an Bodenbelag
Menge: 15,000 St

### Titel 07 Stundenlohnarbeiten

*Hinweis: Für unvorhergesehene Arbeiten*
Für unvorhergesehene Arbeiten dürfen die Leistungen, welche über den Rahmen des Leistungsverzeichnisses hinausgehen, nur auf besondere Anweisung durch die Bauleitung durchgeführt werden.

Für diese Regiearbeiten ist ein täglich durch die Bauleitung zu bestätigender Arbeitsbericht vorzulegen. In diesen Arbeitsberichten ist die aufgewendete Zeit, sowie das aufgewendete Material aufzuführen. Regiearbeiten, welche nicht genehmigt sind, werden in keinem Fall anerkannt.

Das hierzu aufgewendete Material wird in der Endabrechnung erfasst und getrennt verrechnet. Materialien, welche im Leistungsverzeichnis nicht enthalten sind, müssen als Nachtragsangebot sofort gemeldet und von der Bauleitung genehmigt werden.

V e r r e c h n u n g s s ä t z e  f ü r  L ö h n e

Die Verrechnungssätze für die nachstehenden Lohn- und Berufsgruppen sind unaufgegliedert anzubieten.
In ihnen sind enthalten:
- Lohn- und Gehaltskosten,
- Lohn- und Gehaltsnebenkosten,
- Sozialkosten einschließlich Sozialkassenbeiträge,
- Gemeinkostenanteile,
- Gewinn.

Beschäftigt der Bieter bei einer der nachstehenden Lohn-/Berufsgruppen keine Arbeitskräfte, hat er dies anzugeben und stattdessen den Einsatz möglichst gleichwertiger Arbeitskräfte anzubieten.

**07.1 Stundenlohn Vorarbeiter**
Für evtl. vorkommende Arbeiten, die nicht im Leistungsverzeichnis erfasst sind und nach erfolgter Anordnung des AG gegen Nachweis zur Ausführung kommen, werden
verrechnet für:
- Vorarbeiter
Menge: 20,000 h

**07.2 Stundenlohn Facharbeiter**
Für evtl. vorkommende Arbeiten, die nicht im
Leistungsverzeichnis erfasst sind und nach erfolgter Anordnung des AG gegen Nachweis zur Ausführung kommen, werden verrechnet für:
- Facharbeiter
Menge: 40,000 h

**07.3 Stundenlohn Helfer**
Für evtl. vorkommende Arbeiten, die nicht im Leistungsverzeichnis erfasst sind und nach erfolgter Anordnung
des AG gegen Nachweis zur Ausführung kommen, werden
verrechnet für:
- Helfer
Menge: 20,000 h
